# K_TH CL1, Instandsetzung Rotunde
Angebotsaufforderung (GAEB DA XML 3.3, DA83)
Projekt: K_TH CL1
Währung: EUR
Auftraggeber: Bau- und Liegenschaftsbetrieb NRW, NL Köln, Domstraße 55-73, 50668 Köln, Telefon 0221-35660-0, Fax 0221-35660-999, E-Mail 0221-k.poststelle@blb.nrw.de
Erstellt mit: FUTURA, FUTURA Version 9.1.03.77, 06.11.2025

## 000 Tiefbauarbeiten Baustrasse

*Hinweis: Hinweistext*
Leistungsverzeichnis
Tiefbauarbeiten Baustraße

Baumaßnahme
Sanierung der Rotunde
der Technischen Hochschule Köln
Campus Süd
Claudiusstraße 1
50678 Köln

Bauherr
BLB NRW Niederlassung Köln
Bau- und Liegenschaftsbetrieb NRW
Domstr. 55-73
50668 Köln

*Hinweis: Hinweistext*
Allgemeine Vorbemerkungen

Baubeschreibung
Die Rotunde der Technischen Hochschule Köln steht wie
das gesamte Gebäude unter Denkmalschutz.
Im Rahmen der Sanierung der Rotunde wird die
Dacheindeckung erneuert und die Fassade saniert.

Zur Ausführung der Sanierungsarbeiten werden Arbeits-
und Schutzgerüste erforderlich. Um die Baustelle zu
erschließen und Standflächen für die Gerüste zu
schaffen muss eine Baustraße durch die Grünanlagen
anglegt und der Untergrund vorbereitet werden.

Zu dem Leistungsumfang der Arbeiten zählen:
Beistellen Baustellen WC für die Arbeiten des AN
Beistellen des Bauzauns für die Dauer der gesamten
Baumaßnahme
Herstellen/Rückbau der Baustraße
Herstellen/Rückbau der Standflächen für die
Gerüstkonstruktionen
Wurzelschutz von Bäumen
Stammschutz von Bäumen
Demontage/Remontage Teilstück der Zaunanlage
Bodenaufbereitung und Rasenansaat nach Durchführung der
Baumaßnahme

Die Arbeiten werden bei laufendem Gebäudebetrieb
durchgeführt. Auf die Sicherheit der Nutzer ist ständig
zu achten.
Die Arbeitsbereiche müssen zu jederzeit, auch während
der Durchführung der Arbeiten, gegen Zutritt von
Dritten gesichert sein.
Vor Verlassen der Baustelle sind Gefahrenpunkte
abzusichern.

Auf dem Grundstück der Liegenschaft ist nur in
begrenztem Umfang Platz für die Baustelleneinrichtung
vorhanden.
Die Fläche der Baustelleneinrichtung befindet sich auf
einer Teilfläche eines Parkplatzes. Der restliche
Parkplatz bleibt weiterhin in Nutzung.
Beim An- und Abtransport des Materials/Geräte ist daher
Personal bereitzustellen, dass die Sicherheit des
laufenden Verkehrs gewährleistet. Dies ist bei der
Kalkulation der Einheitspreise zu berücksichtigen.

Personalcontainer können im Bereich der allgemeinen
BE-Fläche auf dem rückseitigen Parkplatz der
Liegenschaft aufgestellt werden.
Hier befindet sich auch der Standort für das
Baustellen-WC.

Die Rotunde befindet sich im Ost-Flügel der Technischen
Hochschule Richtung Rhein/Agrippina-Ufer.
Die Baustraße und Standflächen für das Gerüst sind in
einer zur Liegenschaft angehörenden Grünanlage
herzustellen. In der Grünanlage ist ein geschützter
Baumbestand vorhanden.
Die Arbeiten werden daher durch einen
Baumsachverständigen des AG begleitet.
Den Anweisungen des Baumsachverständigen ist Folge zu
leisten.

Die Zufahrt zur Baustelle erfolgt über den Parkplatz
des Geländes der TH über die Claudiusstraße. Die
Claudiusstraße ist eine Sackgasse. Die Zufahrt zum
Parkplatz befindet sich am Ende der Sackgasse in einem
Wendehammer und ist durch ein Schrankenanlage auf die
Angestellten/Handwerker begrenzt.
Die Planung für den erforderlichen Material- und
Gerätetransport obliegt dem AN. Hieraus entstehende
Kosten werden nicht gesondert vergütet und sind in die
Einheitspreise einzukalkulieren.
Ein Anfahren des Parkplatzes mit z.B. Sattelzug oder
Fahrzeugen ähnlicher Größe ist aufgrund der beengten
Straßenverhältnisse und unzureichender
Wendemöglichkeiten nur bedingt und/oder nicht möglich.
Dies sollte im Rahmen der Angebotserstellung
eigenständig durch den AN geprüft werden.
Ein Wenden auf dem Parkplatz ist ebenfalls mit
Sattelzügen nicht möglich.

Die Innenhöfe werden auch während der Ausführung der
ausgeschriebenen Arbeiten durch die Nutzer des Gebäudes
(Stundenten, Personal etc.) genutzt.
Auf die Sicherheit der Nutzer ist besonders zu achten.
Bei den Transporten ist daher Sicherungspersonal
beizustellen. Dies ist ebenfalls in die Einheitspreise
einzukalkulieren.

Die Anschlussstelle für den Baustrom der BE-Fläche wird
bauseits in Form eines Baustromverteilers mit
Zählerstand vor dem Gebäude durch den Auftraggeber
vorgerichtet.
Hier kann der AN eigenverantwortlich und nach Bedarf
die Container in der BE-Fläche anbinden. Alle
erforderlichen Zuleitungen vom Baustromverteiler bis
zur Verwendungsstelle sind vom AN zu stellen und werden
nicht gesondert vergütet.

Eine Anschlusstelle für Bauwasser in Form einer
Außenzapfstelle ist auf Höhe des Geländes auf der
Fassade der Liegenschaft in einer Entfernung bis ca. 50
m von der BE-Fläche Bestand.

Im Rahmen der ausgeschriebenen Leistungen ist ein
Baustellen-WC durch den AN beizustellen.
Das Baustellen-WC wird nur durch den AN gnutzt.

Kosten für Baustrom und Bauwasser trägt der AG.

Benutzte Flächen und Wege sind entsprechend dem
ursprünglichen Zustand ordnungsgemäß und fachgerecht
wiederherzustellen, Verunreinigungen sind zu
beseitigen.

Eine Besichtigung des Objektes vor Angebotsabgabe wird
empfohlen.

Vor Beginn der Arbeiten ist zu prüfen, ob alle
haustechnischen Zuleitungen fachgerecht abgesperrt,
abgeklemmt oder demontiert sind.
Sicherheits- und Staubschutzmaßnahmen sind
ausgeschrieben, sofern sie nicht grundsätzliche
Nebenleistung entsprechend VOB sind.
Die Wirksamkeit der Schutzfunktionen während der
Ausführung hat der AN zu gewährleisten.

Der Auftragnehmer ist verpflichtet, Bautagesberichte zu
führen und dem Auftraggeber eine Ausfertigung zu
überlassen. Die Bautagesberichte sind mindestens
wöchentlich der Bauleitung vorzulegen.

Die Bautagesberichte müssen alle Angaben enthalten, die
für die Ausführung des Auftrags von Bedeutung sein
können, insbesondere über Wetter, Zahl, Art und Dauer
der auf der Baustelle beschäftigten Aufsichts- und
Arbeitskräfte; Zahl, Art und Dauer der eingesetzten
Großgeräte; Art, Ort und Umfang der geleisteten
Arbeiten mit den wesentlichen Angaben über den
Baufortschritt, Unfälle etc..

Die Baustelleneinrichtung für die Tiefbauarbeiten z.B.
Material-, Personalcontainer wird nicht gesondert
vergütet. Die Kosten hierfür sind auf die
Einheitspreise umzulegen.
Ein Aufstellen ist nur im Bereich der allgemeinen
BE-Fläche auf dem rückwärtigen Parkplatz möglich. Der
genaue Standort ist mit dem AG/der Bauleitung
abzustimmen.
Die BE-Fläche ist durch den beschriebenen Bauzaun
abzusichern. Der Bauzaun ist ständig geschlossen zu
halten.

### Titel 01 Baustraße

#### Untertitel 01.01 Anlegen Baustraße + Gerüststellfläche

**01.01.0010 Sicherungsleuchte liefern u. montieren**
Sicherungsleuchten betriebsfertig liefern, an den
Bauzäunen nach Abstimmung mit der Bauleitung montieren
und nach Durchführung der Baumaßnahme zurückbauen und
abfahren,
Sicherungsleuchten versorgungsnetzunabhängig.
Menge: 4,000 St
Kostengruppe DIN 276 2018-12: 399000000

**01.01.0020 Verlängerung der Vorhaltung Sicherungsleuchte**
Sicherungsleuchte der Vorposition vor- und
instandhalten.
Menge: 340,000 StWo
Kostengruppe DIN 276 2018-12: 371000000

**01.01.0030 Absperrung aufstellen**
Absperrung als Fertigelement, versetzbar, aufstellen,
nach Durchführung der Baumaßnahme zurückbauen und
abfahren,
Absperrschranke mit Standfüßen,
Elementhöhe ca. 110 cm,
Elementbreite ca. 200 cm.
Menge: 4,000 St
Kostengruppe DIN 276 2018-12: 371000000

**01.01.0040 Absperrung vor- u. instandhalten**
Absperrung der Vorposition vor- und instandhalten.
Menge: 340,000 StWo
Kostengruppe DIN 276 2018-12: 371000000

**01.01.0050 engmaschigen Bauzaun liefern u. aufstellen**
Engmaschigen Bauzaun zur Absicherung der Baustelle
liefern, auf befestigten und unbefestigten Untergrund
aufstellen, nach Durchführung der Baumaßnahme
zurückbauen und abfahren.
Material: engmaschiger Stahlmattenzaun mit Rohrrahmen,
in Betonsockel aufgeständert, mit Bauzaunschellen
verbunden und mit Aushebesicherung gegen ein Ausheben
aus dem Betonsockel gesichert,
Zaunhöhe: >= 2,00 m,
Maschenweite horizontal: ca. 35 mm (max. 50 mm),
Maschenweite vertikal: ca. 150 mm (max. 200 mm),
Drahtstärke horizontal: mind. 3,0 mm,
Drahtstärke vertikal: mind. 3,0 mm,
Rohrdurchmesser der Standrohre: mind. 40 mm,
Bauzaunelemente durch zusätzliches horizontales
Mittelrohr verstärkt,
Werkstoff: Stahl,
Oberfläche: feuerverzinkt,

Alle Bauzaunelemente sind miteinander mit 3
Bauzaunschellen (unmittelbar über dem Betonfuß, in der
Mitte und an der Oberkante des Bauzauns) miteinander zu
verbinden und mittels Aushebesicherung gegen ein
Ausheben aus dem Betonsockel zu sichern.
Der Bauzaun ist zusätzlich mit Diagonalen gegen
Umkippen abzustützen.
Diese Punkte sind in den Einheitspreis einzukalkulieren
und werden nicht gesondert vergütet.
Menge: 105,000 m
Kostengruppe DIN 276 2018-12: 371000000

**01.01.0060 Bauzaun vor- u. instandhalten**
Bauzaun der Vorposition vor- und instandhalten.
Menge: 8925,000 mWo
Kostengruppe DIN 276 2018-12: 390000000

**01.01.0070 geschlossenen Bauzaun liefern u. aufstellen**
Geschlossenen Bauzaun zur Absicherung der Baustelle und
als Sichtschutz liefern, auf befestigten und
unbefestigten Untergrund aufstellen, nach Durchführung
der Baumaßnahme zurückbauen und abfahren.
Material: geschlossener Bauzaun aus z.B. Holztafeln aus
Massivholz kesseldruck imprägniert oder mit
Blechfüllung mit im System geprüften Bauzaunständern
und Betonfüßen, einschließlich ggf. erforderlichem
Ballast,
alle Elemente mit Bauzaunschellen oder ähnlich fest
miteinander verbunden und mit Aushebesicherung gegen
ein Ausheben aus den Betonfüßen gesichert,
Zaunhöhe: >= 2.00 m.
Der geschlossene Bauzaun ist zusätzlich mit Diagonalen
gegen Umkippen abzustützen. Dies wird nicht gesondert
vergütet und ist einschl. aller erforderlicher
Materialien und Nebenarbeiten in den Einheitspreis
einzukalkulieren.
Menge: 105,000 m
Kostengruppe DIN 276 2018-12: 390000000

**01.01.0080 geschlossenen Bauzaun vor- u. instandhalten**
Geschlossenen Bauzaun der Vorposition vor- und
instandhalten.
Menge: 8925,000 mWo
Kostengruppe DIN 276 2018-12: 390000000

**01.01.0090 Baustellen-WC beistellen**
Baustellen-WC für die Dauer der Tiefbauarbeiten zum
Anlegen der Baustraße beistellen und nach der
Durchführung der Arbeiten beräumen,
einschließlich An- und Abtransport,
Ausführung mobile Toilettenkabine mit WC & Urinal mit
Fäkalientank, Handwaschbecken mit Wassertank und
Fußpumpe,
Seifenspender und Papierhandtücherspender,
einschließlich 2x wöchentlicher Entleerung und
Desinfektion/Reinigung und Vorhängeschloss mit 3
Schlüsseln.
Menge: 1,000 St
Kostengruppe DIN 276 2018-12: 391000000

**01.01.0100 Baustellen-WC vor- u. instandhalten**
Baustellen-WC über die Dauer der Maßnahme vor- und
instandhalten,
einschließlich 2x wöchentlicher Entleerung und
Desinfektion/Reinigung.
Menge: 4,000 StWo
Kostengruppe DIN 276 2018-12: 391000000

**01.01.0110 Zaunanlage öffnen u. lagern, Stahlmattenzaun**
Doppelstabmatten der Zaunanlage demontieren und zur
Wiederverwendung bauseits in einer Entfernung von bis
zu 100 m in Abstimmung mit der Bauleitung lagern,
Doppelstabmatten mit einer Abmessung Breite x Höhe von
ca. 1,00 x 2,00 bis ca. 2,50 x 2,00 m,
an Metallpfosten geschraubt.
Menge: 10,000 m
Kostengruppe DIN 276 2018-12: 370000000

**01.01.0120 Zulage Demontage Zauntor**
Zulage zur Demontage der vorstehenden Zaunanlage für
die Demontage eines 1-flg. Tores in der Zaunanlage,
Zauntor aus Metallrahmen mit Füllung aus
Doppelstabmatte,
Abmessung Breite x Höhe = ca. 1,00 x 2,00 m,
einschließlich Einlagerung vor Ort.
Menge: 1,000 St
Kostengruppe DIN 276 2018-12: 370000000

**01.01.0130 Zaunpfosten demontieren u. lagern**
Zaunpfosten der Zaunanlage demontieren und zur
Wiederverwendung bauseits in einer Entfernung bis zu
100 m in Abstimmung mit der Bauleitung lagern,
quadratischer Metallpfosten ca. 60x60 mm,
mit einer freien Länge von ca. 2.200 mm,
Pfosten in Einzelfundament eingelassen.
Der Pfosten ist vorsichtig freizustemmen, so dass er
wiederverwendet werden kann.
Menge: 5,000 St
Kostengruppe DIN 276 2018-12: 370000000

**01.01.0140 Stammschutz von Bäumen liefern u. herstellen**
Stammschutz für Bäume durch Ummantelung aus Brettern
liefern, montieren und nach der Durchführung der
Baumaßnahme wieder abbauen und entsorgen,
einschließlich Polsterung, Dicke min 25 cm, z.B.
Stroh/Holzwolle,
Höhe 2 m über OK Gelände,
Brettdicke min. 2,4 cm,
Stammdurchmesser ca. 40 bis 60 cm.
Menge: 5,000 St
Kostengruppe DIN 276 2018-12: 542000000

**01.01.0150 Wurzelschutz von Bäumen**
Wurzelbereich von Bäumen schützen,
durch Auflage von druckverteilendem Geotextil
(300g/m2),
Überdeckung aus Kiessand, Körnung 0/8, D = 20 cm,
Ausführung in Bahnen, Bahnenbreite 4,00 m.
Menge: 250,000 m²
Kostengruppe DIN 276 2018-12: 542000000

**01.01.0160 Revisionsschacht mit Schachtabdeckung erhöhen**
Vorhandenen Revisionsschacht durch den Einbau eines
zusätzlichen Schachtrings erhöhen,
Betonschacht mit einem Außendurchmesser von 100 cm mit
Gussabdeckung Klasse B125 und/oder D400,
Erhöhung um ca. 25-30 cm oberflächenbündig mit
nachfolgender Baustraße,
Ausführung:
- Schachtabdeckung mit Schachtdeckel aus Gusseisen
aufnehmen und seitlich lagern
- vorhandenen Betonfertigteilschacht durch den Einbau
neuer Betonschachtringe bis ca. 25-30 cm erhöhen,
Schachtringe mit Steigeisen nach DIN 4034 Teil 2, DIN
1212E
- gelagerte Schachtabdeckung inkl. Schachtdeckel
oberflächenbündig mit Baustraße wieder einbauen
Ausführung einschließlich aller erforderlicher
Schachtringe, Materialien und Nebenarbeiten.
Menge: 3,000 St
Kostengruppe DIN 276 2018-12: 390000000

**01.01.0170 Revisonsschacht mit Bodenleuchte erhöhen+abdecken**
Vorhandenen Revisionsschacht mit Bodenleuchte durch den
Einbau eines zusätzlichen Schachtrings erhöhen und
Bodenleuchte mit einer Schachtabdeckung abdecken,
Betonschacht mit einem Außendurchmesser von ca. 120 cm
mit Kiespackung bis OK Gelände gefüllt, in der
Kiespackung ist eine Bodenleuchte Bestand,
Erhöhung ca. 25-30 cm oberflächenbündig mit
nachfolgender Baustraße,
Ausführung:
vorhandenen Betonfertigteilschacht durch den Einbau
neuer Betonschachtringe bis ca. 25-30 cm erhöhen,
Schachtringe ohne Steigeisen nach DIN 4034 Teil 2, DIN
1212E
neue Schachtabdeckung inkl. Schachtdeckel aus Gusseisen
liefern und oberflächenbündig mit Baustraße einbauen,
Gussabdeckung der Klasse B125
Ausführung einschließlich aller erforderlicher
Schachtringe, Schachtabdeckung mit Schachtdeckel,
Materialien und Nebenarbeiten.
Menge: 5,000 St
Kostengruppe DIN 276 2018-12: 390000000

**01.01.0180 Grasnarbe aufnehmen u. abfahren**
Grasnarbe einschließlich oberer Bodenschicht in einer
Stärke von ca. 5 cm Dicke vorsichtig zerkleinern,
aufnehmen, laden und zur Deponie abfahren,
einschließlich der Container- und Deponiegebühren.
Bei den Arbeiten sind besondere Vorsicht und Augenmerk
auf den vorhandenen Baumbestand und das Wurzelwerk der
Bäume zu nehmen.

Die Arbeiten werden durch einen Baumsachverständigen
des AG begleitet.
Menge: 550,000 m²
Kostengruppe DIN 276 2018-12: 571000000

**01.01.0190 Schottertragschicht liefern u. einbauen**
Schottertragschicht im Bereich der Baustraße und
Gerüststandfläche liefern und einbauen,
Baustraße für die Befahrung Fahrzeugen mit einem
Gewicht von 30 to,
Aufbau:
-  Geotextil zweilagig auslegen, Stöße versetzt mit
mind. 20 cm Überdeckung
-  Hydraulisch gebundene Schottertragschicht in
Schichtdicke 20 cm einbauen und lagenweise verdichten,
Ausführung einschließlich aller erforderlicher
Materialien und Nebenarbeiten.
Menge: 550,000 m²
Kostengruppe DIN 276 2018-12: 371000000

**01.01.0200 Überfahrplatten liefern u. verlegen**
Überfahrplatten aus Stahl liefern und auf vorstehender
Schottertragschicht im Bereich der Baustraße verlegen
und nach Abschluss der Maßnahme aufnehmen und abfahren,
zugelassen für Fahrzeuge bis max. 30 to,
Oberseite mit Riffelung zur Gewährleistung der
Rutschsicherheit,
einschließlich aller erforderlicher Nebenarbeiten.
Die Fahrplatten sind in den Ecken miteinander zu
verbinden und in der Schotterschicht zu verankern.
Hierdurch dürfen keine Stolperkanten entstehen.
Menge: 220,000 m²
Kostengruppe DIN 276 2018-12: 371000000

**01.01.0210 Überfahrplatten vor- u. instandhalten**
Menge: 18700,000 m²Wo
Kostengruppe DIN 276 2018-12: 371000000

**01.01.0220 Gründungspolster Gerüsttürme inkl. Erdaushub**
Gründungspolster für Gerüsttürme einschließlich
Erdaushub liefern und herstellen,
Ausführung:
Gründungspolster bis ca. 0,50 m über die Standfüße der
Gerüsttürme hinaus,
Erdauhub bis ca. 60 cm unter OK Gelände,

Erdaushub von Hand,
Boden bestehend aus Auffüllung und/oder gewachsenem
Boden,
Bodenauffüllung aus Kies, Sand, Schluff, Steinen
Bodenklasse nach DIN 18300: 3 / 4 / 5,
Bodengruppen nach DIN 18196: SU / SU* / GU / GU* / SE /
SW / SI / GE / GW / GI
Einstufung nach LAGA in die Klasse Z1,
Entsorgung nach AVV-Nr. 17 05 04,
Boden laden und zur Deponie entsorgen,
einschließlich der Container- und Deponiegebühren,

Gründungspolster aus Schotter Körnung 0/32 liefern und
im Bereich des Erdaushubs lagenweise einbauen und
verdichten,
einschließlich aller erforderlicher Materialien und
Nebenarbeiten.

Vor dem Einbau des Schotters sind als Trennlage zwei
Lagen Geotextil zu verlegen. Dies wird nicht gesondert
vergütet und ist ebenfalls in den Einheitspreis
einzukalkulieren.

Ausführung in Einzelflächen bis ca. 4,00 x 4,00 m.
Menge: 20,000 m³
Kostengruppe DIN 276 2018-12: 371000000

**01.01.0230 Stunden für Vorarbeiter/-in**
Stundenlohnarbeiten Vorarbeiter/-in auf besonderen
Nachweis

Der Stundennachweis muss enthalten:
Datum, Zeitspanne von  bis
Ort und Art der Tätigkeit,
Name und Qualifikation des Mitarbeiters

Arbeiten im Stundenlohn sind nur mit vorheriger
Genehmigung der Bauleitung auszuführen.
Die Arbeitsstunden und die verbrauchten Materialien
sind innerhalb von 36 Stunden zur Gegenzeichnung und
Prüfung der Bauleitung oder dem Auftraggeber
vorzulegen.
In den Tagelohnstunden sind sämtliche Geschäftskosten,
Auslösungen, Übernachtungen usw. enthalten.
Eine darüber hinausgehende Vergütung erfolgt nicht. Die
Leistungen sind ggf. mit Unterbrechung durchzuführen.
Dieser Hinweis gilt besonders für den An- und
Abtransport des erforderlichen Gerätes.
Menge: 20,000 h
Kostengruppe DIN 276 2018-12: 300000000

**01.01.0240 Stunden für Facharbeiter/-in**
Stundenlohnarbeiten Facharbeiter/-in auf besonderen
Nachweis,
sonst wie vor.
Menge: 40,000 h
Kostengruppe DIN 276 2018-12: 300000000

**01.01.0250 Stunden für Helfer/-in**
Stundenlohnarbeiten Helfer/-in  auf besonderen
Nachweis,
sonst wie vor.
Menge: 40,000 h
Kostengruppe DIN 276 2018-12: 300000000

**01.01.0260 Einsatz Radlader/Minibagger auf Nachweis**
Einsatz eines Radladers oder eines Minibaggers bis 4,8
to für vorstehende Arbeiten zum Nachweis

Arbeiten im Nachweis sind nur mit vorheriger
Genehmigung der Bauleitung auszuführen.
Die Arbeitsstunden und die verbrauchten Materialien
sind innerhalb von 36 Stunden zur Gegenzeichnung und
Prüfung der Bauleitung oder dem Auftraggeber
vorzulegen.
In den Nachweisstunden sind sämtliche Geschäftskosten,
Auslösungen, Verschleiß- und Betriebsstoffe usw.
enthalten.
Eine darüber hinausgehende Vergütung erfolgt nicht. Die
Leistungen sind ggf. mit Unterbrechung durchzuführen.
Dieser Hinweis gilt besonders für den An- und
Abtransport, Vorhaltung des erforderlichen Gerätes.
Menge: 20,000 h
Kostengruppe DIN 276 2018-12: 300000000

**01.01.0270 An- und Abfahrten f.bes.Leistungen**
An- und Abfahrten für besondere Leistungen auf
Anforderung des Auftraggebers,
Kolonnenstärke: 2 Mann,
Fahrt mit Kleintransporter bis 7,5 t,
einschließlich aller Fahrt- und Reisekosten.
Menge: 2,000 St
Kostengruppe DIN 276 2018-12: 300000000

#### Untertitel 01.02 Rückbau Baustraße

*Hinweis: Hinweistext*
Ausführung Rückbauarbeiten

Die Ausführung der Rückbauarbeiten der
Baustraße/Gerüststandflächen erfolgt mit einer
Arbeitsunterbrechung von ca. 1,5 Jahren nach der
Ausführung der Arbeiten unter Titel 01.01.
Die Arbeiten erfolgen zusammen mit den Leistungen unter
Titel 01.03.
Diese Faktoren sind bei der Ermittlung der
Einheitspreise zu berücksichtigen.

**01.02.0010 Wurzelschutz von Bäumen aufnehmen u. entsorgen**
Wurzelschutz von Bäumen aufnehmen, laden und zur
Deponie entsorgen,
einschließlich Container- und Deponiegebühren,
Wurzelschutz aus Auflage von druckverteilendem
Geotextil (300g/m2) mit Überdeckung aus Kiessand,
Körnung 0/8, D = 20 cm
einschließlich Resten von Baumaterial wie Nägel,
Schnipsel von Verpackungsmaterial, Holzspäne, etc.,
Ausführung in Bahnen, Bahnenbreite ca. 4,00 m.
Menge: 250,000 m²
Kostengruppe DIN 276 2018-12: 542000000

**01.02.0020 Schottertragschicht ausbauen u. entsorgen**
Schottertragschicht der Baustraße einschließlich
Geotextil nach der Durchführung der Baumaßnahme
aufnehmen, nach Baustoffen sortieren und zur Deponie
entsorgen,
Aufbau:
Geotextil zweilagig als Trennlage zwischen
Schottertragschicht und Boden ausgelegt
Schottertragschicht in Schichtdicke 20 cm
einschließlich Reste von Baumaterial wie Nägel,
Schnipsel von Verpackungsmaterial, Holzspäne etc.
einschließlich der Container- und Deponiegebühren.
Menge: 550,000 m²
Kostengruppe DIN 276 2018-12: 371000000

**01.02.0030 Gründungspolster ausbauen u. verfüllen**
Gründungspolster der Gerüsttürme ausbauen, nach
Baustoffen trennen, laden und zur Deponie entsorgen,
Gründungspolster aus Schotter Körnung 0/32 inkl.
2-lagen Geotextil einschließlich Reste von Baumaterial
wie Nägel, Schnipsel von Verpackungsmaterial, Holzspäne
etc.,
in einer Schichtstärke von ca. 60 cm,
Ausbau einschließlich der Container- und
Deponiegebühren.

Ausführung in Einzelflächen von ca. 4,00 x 4,00 m.
Menge: 20,000 m³
Kostengruppe DIN 276 2018-12: 371000000

**01.02.0040 Füllboden liefern u. einbauen**
Verdichtungsfähigen Füllboden liefern und fachgerecht
lagenweise im Arebitsraum vorstehender Gründungspolster
einbauen und verdichten,
Einbau bis ca. 0,60 m unter Geländeoberkante,
mit einem Verdichtungswert (EV1-Wert) von 20 MN/m2.
Menge: 20,000 m³
Kostengruppe DIN 276 2018-12: 371000000

**01.02.0050 Abfall im Bereich der BE-Fläche aufnehmen u. entsorgen**
Abfall im Bereich der gesamten BE-Fläche aufnehmen und
zur Deponie entsorgen,
Untergrund Schotter- und Rasenflächen,
Reste von Baumischabfällen und Abfälle, die sich über
die Dauer der Baumaßnahme durch Dritte angesammelt
haben wie z.B. Verpackungsmaterial von Lebensmitteln,
Getränkedosen u. -flaschen etc.
Menge: 1500,000 m²
Kostengruppe DIN 276 2018-12: 399000000

**01.02.0060 Container beistellen u. abfahren**
Container bis 10 m3 für vorstehende Abfälle beistellen
und nach dem Aufnehmen der Abfälle zur Deponie abfahren
und entsorgen,
inkl. aller An- und Abfahrten, sowie der Container- und
Deponiegebühren.
Menge: 2,000 St
Kostengruppe DIN 276 2018-12: 391000000

**01.02.0070 Baustellen-WC beistellen**
Baustellen-WC für die Dauer des Rückbaus der
Baustraße/Gerüststandflächen und Herrichten der
Grünanlagen beistellen und nach der Durchführung der
Arbeiten beräumen,
einschließlich An- und Abtransport,
Ausführung mobile Toilettenkabine mit WC & Urinal mit
Fäkalientank, Handwaschbecken mit Wassertank und
Fußpumpe,
Seifenspender und Papierhandtücherspender,
einschließlich 2x wöchentlicher Entleerung und
Desinfektion/Reinigung und Vorhängeschloss mit 3
Schlüsseln.
Menge: 1,000 St
Kostengruppe DIN 276 2018-12: 391000000

**01.02.0080 Baustellen-WC vor- u. instandhalten**
Baustellen-WC über die Dauer der Maßnahme vor- und
instandhalten,
einschließlich 2x wöchentlicher Entleerung und
Desinfektion/Reinigung.
Menge: 7,000 StWo
Kostengruppe DIN 276 2018-12: 391000000

#### Untertitel 01.03 Wiederherstellung Grünanlagen

*Hinweis: Hinweistext*
Ausführung Arbeiten Grünanlagen

Die Ausführung der Arbeiten zur Wiederherstellung der
Grünanlagen erfolgen zusammen mit dem Rückbauarbeiten
der Baustraße/Gerüststandflächen des vorstehenden
Titels 01.02 mit einer Arbeitsunterbrechung von ca. 1,5
Jahr nach der Ausführung der Arbeiten unter Titel
01.01.

Diese Faktoren sind bei der Ermittlung der
Einheitspreise zu berücksichtigen.

**01.03.0010 Grasnarbe aufnehmen u. abfahren**
Grasnarbe einschließlich oberer Bodenschicht in einer
Stärke von ca. 5 cm Dicke vorsichtig zerkleinern,
aufnehmen, laden und zur Deponie abfahren,
einschließlich der Container- und Deponiegebühren.
Bei den Arbeiten sind besondere Vorsicht und Augenmerk
auf den vorhandenen Baumbestand und das Wurzelwerk der
Bäume zu nehmen.

Die Arbeiten werden durch einen Baumsachverständigen
des AG begleitet.
Menge: 200,000 m²
Kostengruppe DIN 276 2018-12: 573000000

**01.03.0020 Oberboden liefern u. einbauen**
Oberboden für die Wiederherstellung der Rasenfläche
liefern, einbauen, verdichten und für die spätere
Raseneinsaat eben abziehen,
Schichtdicke 5 cm,
Einbau Lagenweise einschließlich Verdichtung.
Menge: 750,000 m²
Kostengruppe DIN 276 2018-12: 570000000

**01.03.0030 Boden für die Ansaat von Rasen vorbereiten**
Verfestigten Boden durch Lüften mittels Belüftungslanze
und oberflächigem händischen Harken für die Ansaat von
Rasen vorbereiten,
einschließlich aller erforderlichen Geräte, Materialien
und Nebenarbeiten.
Boden durch Überfahren mit Fahrzeugen/Baufahrzeugen
verfestigt.

Die Arbeiten werden durch einen Baumsachverständigen
des AG begleitet.
Menge: 750,000 m²
Kostengruppe DIN 276 2018-12: 570000000

**01.03.0040 Dünger auftragen und einarbeiten**
NOK-Dünger für nachfolgende Rasenansaat auftragen und
einarbeiten,
Menge: ca. 50 g/m2,
Arbeitstiefe 5 cm, Bodengruppe 4 DIN 18915.
Menge: 750,000 m²
Kostengruppe DIN 276 2018-12: 570000000

**01.03.0050 Rasen ansäen**
Rasen auf zuvor beschriebenen Flächen ansäen,
Gebrauchsrasen, RSM 2.2 Gebrauchsrasen -
Trocken-/Schattenlagen,
Saatgutmenge 25-30 g/m2, die Saatgutmischung ist mit
Gräsersorten auszustatten, die in der RSM/FLL in die
höchste Eignungsstufe eingeordnet sind.
Nachweis der Beschaffenheit durch Vorlage des
Mischungsnummernbescheides,
einschließlich aller erforderlichen Materialien und
Nebenarbeiten.
Menge: 750,000 m²
Kostengruppe DIN 276 2018-12: 570000000

**01.03.0060 Rasen wässern**
Vorstehende neu angelegte Rasenflächen 2x wöchentlich
wässern,
Abrechnungseinheit ist ein Stück Wässerung sämtlicher
neuer Rasenflächen 2x in einer Woche.
In den Einheitspreis sind die An- und Abfahrt,
sämtliche erforderliche Geräte zur Wasserentnahme an
bauseitiger Wasserentnahmestelle einzurechnen.
Menge: 6,000 St
Kostengruppe DIN 276 2018-12: 570000000

**01.03.0070 Rasen mähen**
Neu eingesäten Gebrauchsrasen bei Bedarf mähen,
mit Schnittgutaufnahme,
Wuchshöhe bis 10 cm,
Schnitthöhe 4 cm,
Schnittgut aufnehmen und entsorgen.
Abrechnungseinheit ist das einmalige Mähen aller neu
angelegten Rasenflächen.
In den Einheitspreis sind die An- und Abfahrt,
sämtliche erforderliche Geräte und die Entsorgung des
Schnittguts einschließlich Entsorgungskosten
einzurechnen.
Menge: 6,000 St
Kostengruppe DIN 276 2018-12: 570000000

**01.03.0080 Pfosten der Zaunanlage montieren**
Gelagerte Pfosten der Zaunanlage zur Verwendungsstelle
tranportieren und auf Betonfundament lot- und
fluchtrecht montieren,
Lagerort in einer Entfernung von bis zu 100 m von der
Verwendungsstelle,
quadratischer Metallpfosten ca. 60x60 mm,
mit einer freien Länge von ca. 2.200 mm,
Pfosten in Einzelfundament eingelassen,
einschließlich Herstellen des Einzelfundaments mit
einer Abmessung BreitexLängexHöhe = ca. 50x50x80 cm,
Einzelfundament aus Beton C20/25 unbewehrt.

Die Position beinhaltet alle erforderlichen Materialien
und Nebenarbeiten zur Montage der gelagerten
Zaunpfosten in fertiger Leistung sowie die Herstellung
der erforderlichen Fundamente einschließlich der
erforderlichen Materialien und dem erforderlichen
Bodenaushub für die Fundamente inkl. Abfahren des
Erdaushubs.
Menge: 5,000 St
Kostengruppe DIN 276 2018-12: 300000000

**01.03.0090 Stahlmattenzaun montieren**
Gelagerte Doppelstabmatten der Zaunanlage vom
Lagerplatz in einer Entfernung von bis zu 100 m zur
Verwendungsstelle transportieren und an vorstehenden
Zaunpfosten montieren,
Doppelstabmatten mit einer Abmessung Breite x Höhe von
ca. 1,00 x 2,00 bis ca. 2,50 x 2,00 m,
an Metallpfosten geschraubt,
einschließlich aller erforderlicher Befestigungsmittel
und Nebenarbeiten.
Menge: 10,000 m
Kostengruppe DIN 276 2018-12: 300000000

**01.03.0100 Zulage Tor Zaunanlage**
Zulage zur Montage der vorstehenden Zaunanlage und
Zaunpfosten für die Remontage eines 1-flg. Tores,
Zauntor aus Metallrahmen mit Füllung aus
Doppelstabmatte,
Abmessung Breite x Höhe = ca. 1,00 x 2,00 m,
einschließlich Transport vom Lagerplatz vor Ort und
aller erforderlicher Nebenarbeiten zum Ausrichten der
entsprechenden Zaunpfosten/-matten.
Die Beschläge des Tors sind nach der Montage zu
schmieren und zu fetten. Dies wird nicht gesondert
vergütet und ist in den Einheitpreis einzukalkulieren.
Erforderliches Material wie z.B. Befestigungsmittel
werden gesondert vergütet. Als Nachweis ist die
Rechnung vorzulegen.
Menge: 1,000 St
Kostengruppe DIN 276 2018-12: 300000000
